# Impermeabilització sota revestiment en locals humits, amb làmines de poliolefines

- Propietat de l'arxiu: CYPE Ingenieros S.A.
- Format: FIEBDC-3/2016
- Programa: Generador de preus de la construcció. CYPE Ingenieros, S.A.
- Data: 04/07/2024
- Divisa: EUR
- Costos indirectes: 3 %
- IVA: 21 %

## N Aïllaments e impermeabilitzacions

### NI Impermeabilitzacions

#### NIH Locals humits

**NIH010** m² Impermeabilització sota revestiment en locals humits, amb làmines de poliolefines.
Impermeabilització baix revestiment ceràmic o petri, en paraments verticals i horitzontals de locals humits, amb làmina impermeabilitzant flexible de polietilè, MC Plan 307 SD "MC", amb ambdues cares revestides de geotèxtil no teixit, de 0,5 mm d'espessor i 285 g/m², fixada al suport amb adhesiu cimentós millorat, C2 TE S1, segons UNE-EN 12004, deformable, amb lliscament reduït i temps obert ampliat, color gris, a base de ciment, àrids de granulometria fina, resines sintètiques i additius especials. Inclús complements de reforç en tractament de punts singulars amb banda de reforç de polietilè, MC Fast Tape "MC", amb ambdues cares revestides de geotèxtil no teixit, de 120 mm d'amplada i de 0,7 mm d'espessor; i morter cimentós impermeabilitzant flexible bicomponent, de color gris.
Criteri de valoració econòmica: El preu no inclou el revestiment.
Inclou: Tall i preparació de les làmines de poliolefines. Estès de l'adhesiu cimentós. Col·locació de la impermeabilització. Execució de reforços en punts singulars. Resolució d'unions. Segellat de juntes elàstiques.
Criteri d'amidament de projecte: Superfície mesurada segons documentació gràfica de Projecte.
Criteri de mesura d'obra: Es mesurarà la superfície realment executada segons especificacions de Projecte.

| Codi | Ut | Descripció | Rendiment | Preu | Import |
|---|---|---|---|---|---|
| mt09mcm060a | kg | Adhesiu cimentós millorat, C2 TE S1, segons UNE-EN 12004, deformable, amb lliscament reduït i temps obert ampliat, color gris, a base de ciment, àrids de granulometria fina, resines sintètiques i additius especials, amb propietats tixòtropes i de enduriment sense retracció. (material) | 2 | 0.83 | 1.660 |
| mt15mcp010b | m² | Làmina impermeabilitzant flexible de polietilè, MC Plan 307 SD "MC", amb ambdues cares revestides de geotèxtil no teixit, de 0,5 mm d'espessor i 285 g/m², Euroclasse E de reacció al foc, segons UNE-EN 13501-1, subministrada en rotllos de 10 m de longitud i 1 m d'amplada. (material) | 1.07 | 14.2 | 15.194 |
| mt09bmr220a | kg | Morter cimentós impermeabilitzant flexible bicomponent, de color gris, amb resistència als sulfats, a les gelades i a la intempèrie i apte per estar en contacte amb aigua potable, segons UNE-EN 1504-2, Euroclasse F de reacció al foc, segons UNE-EN 13501-1, per a aplicar en interiors i exteriors. (material) | 0.188 | 0.81 | 0.152 |
| mt15mcp020a | m | Banda de reforç de polietilè, MC Fast Tape "MC", amb ambdues cares revestides de geotèxtil no teixit, de 120 mm d'amplada i de 0,7 mm d'espessor, Euroclasse E de reacció al foc, segons UNE-EN 13501-1, subministrada en rotllos de 10 m de longitud. (material) | 1 | 3.9 | 3.900 |
| mt15sja025a | U | Cartutx de silicona acètica monocomponent, antifloridura, color blanc, de 310 ml. (material) | 0.1 | 7.39 | 0.739 |
| mo029 | h | Oficial 1ª aplicador de làmines impermeabilitzants. (mà d'obra) | 0.222 | 28.42 | 6.309 |
| mo067 | h | Ajudant aplicador de làmines impermeabilitzants. (mà d'obra) | 0.222 | 25.28 | 5.612 |
| % | % | Costos directes complementaris | 2 % | 33.566 | 0.671 |
|  |  | Costos directes |  |  | 34.237 |

Residus:
- col·locació: mt09mcm060a; factor de residu 0.07
- col·locació: mt15mcp010b; factor de residu 0.0403193
- col·locació: mt09bmr220a; factor de residu 0.014766
- col·locació: mt15mcp020a; factor de residu 0.0596
- col·locació: mt15sja025a Cartutx de silicona acètica monocomponent, antifloridura, color blanc, de 310 ml; factor de residu 0.06

## Recursos

**mt09mcm060a** kg Adhesiu cimentós millorat
Dades tècniques: Cost energètic 3.871 MJ; Emissió de CO2 0.344 kg; Codi LER 17 09 04; Massa de l'element 1 kg; Volum 0.000667 m3
Residus:
- embalatge: re170203 Plàstic. (component de residu); rendiment 0.003 kg; Codi LER 17 02 03; Massa de l'element 1 kg; Volum 0.001667 m3

**mt15mcp010b** m² Làmina impermeabilitzant flexible de polietilè
Dades tècniques: Cost energètic 42.017 MJ; Emissió de CO2 1.532 kg; Codi LER 17 06 04; Massa de l'element 0.285 kg; Volum 0.000475 m3
Residus:
- embalatge: re170203 Plàstic; rendiment 0.031 kg

**mt09bmr220a** kg Morter cimentós impermeabilitzant flexible bicomponent
Dades tècniques: Cost energètic 3.896 MJ; Emissió de CO2 0.359 kg; Codi LER 17 01 01; Massa de l'element 1 kg; Volum 0.000667 m3
Residus:
- embalatge: re150101 Envasos de paper i cartró. (component de residu); rendiment 0.011 kg; Codi LER 15 01 01; Massa de l'element 1 kg; Volum 0.001333 m3

**mt15mcp020a** m Banda de reforç de polietilè
Dades tècniques: Cost energètic 0.805 MJ; Emissió de CO2 0.030 kg; Codi LER 17 06 04; Massa de l'element 0.005 kg; Volum 0.000008 m3
Residus:
- embalatge: re170203 Plàstic; rendiment 0.001 kg

**mt15sja025a** U Cartutx de silicona acètica monocomponent, antifloridura, color blanc, de 310 ml
Dades tècniques: Cost energètic 87.088 MJ; Emissió de CO2 3.667 kg; Codi LER 17 09 04; Massa de l'element 0.45 kg; Volum 0.0003 m3
Residus:
- embalatge: re170203 Plàstic; rendiment 0.1 kg
